# AUSSCHREIBEN.DE
Specification (GAEB 90, DA81)
Currency: _

## AUSSCHREIBEN.DE - Triflex English
Date: 06.04.22

### Lot 01 Triflex ProJoint+ - Settlement joint wat

*Note*
Triflex ProJoint+
Settlement joint waterproofing system

Construction project: '...'
Architect/client: '...'

Preliminary remarks:

Work is carried out using products from the Mindenbased company Triflex GmbH & Co. KG.

This offer is for the procurement and installation of
the settlement joint waterproofing system Triflex
ProJoint+. Application is performed as per the material
manufacturer'?s technical guidelines.

Compliance with all applicable guidelines is taken into
account and required for the different recommended
system build-ups using Triflex products.

Before the contract is awarded, contractors must prove
that they have been trained in the application of
Triflex products. Otherwise, instruction by a trainer
shall be provided on-site.

The quantities contained herein shall be checked on the
building site.

Billing shall be based on measurements conducted
jointly by the contractor and client.

The waterproofing system must be applied so as to
prevent rainwater from penetrating the system structure
in the event that work is interrupted.

For disposal of rubble, the cartage and landfill costs
shall be included in the individual prices or itemised
separately.

Concerns about prior work performed by other
contractors shall be communicated to the client in
writing immediately, ideally before work begins.

It is recommended that the bidder view the work site
prior to submitting a tender.

If alterations or special work not included herein
become necessary after work has commenced, detailed
notification shall be given before going ahead with
such alterations or special work, and the work shall
subsequently be billed separately.

Unless explicitly stated otherwise, all work shall be
regarded as a comprehensive turnkey service, including
the supply of all required materials and ancillary
services.

Driving lane coatings are subject to constant loads and
stresses in accordance with the level of use.

The system build-up must be adapted by the expert
planner to meet the project-specific requirements.
Detailed tender texts must be created by the planner on
his or her own authority. There is no specific project
consultation associated with the issue of these draft
specifications. The preparation of drafts is a nonobligatory service provided by Triflex. Any legal
claims from this service are excluded.

The bases for the implementation of concrete repairs
which are relevant to stability, are the rules and
directives introduced in the German federal states as
Technical Building Regulations as per VV TB, Part A,
No. A 1.2.3.2 and VV TB, Part C, No. C 3.12.

The contract comprises the following components:
· Specifications
· System description, system drawings and
manufacturer'?s product information
· DIN 18202 Tolerances for building construction
· Building code regulations
· Accident prevention regulations
· German Construction Contract Procedures (VOB), Part B
in the versions valid at the time of conclusion of the
contract.

Last updated: 03/2022

#### Section 01.01 General

**01.01.0001 Building site preparation**
Unit: psch

**01.01.0002 Container**
Delivery, set-up, provision and off-site transportation
of a material and device container.
Unit: psch

**01.01.0003 Power supply**
Provision of power supply for alternating and threephase current, to be removed on completion of the
building project.
Unit: psch

**01.01.0004 Water supply**
Provision of water supply for the necessary cleaning
tasks, to be removed on completion of the building
project.
Unit: psch

**01.01.0005 Fence around building site**
Provision of fence for the entire period of the
building project, to be adapted as required by the
individual work stages.
Unit: psch

**01.01.0006 Re-routing of traffic**
Implementing measures to re-route traffic, such as road
signs, traffic light system etc., setting up any
necessary devices, adapting in accordance with progress
of the building project and removing on completion of
the building project.
Unit: psch

#### Section 01.02 Structure and substrate inspection

**01.02.0001 Cavities**
Checking for cavities by tapping the existing concrete
surfaces with a hammer or chain, and marking any areas
accordingly.
Unit: psch

**01.02.0002 Adhesive tensile strength**
Determining and recording the specified adhesive
tensile strength of the existing substrate using a
suitable gauge (e.g. a Freundl unit).
Number of measurements: '.........'
Unit: psch

**01.02.0003 Compressive strength**
Determining and recording the compressive strength of
the existing concrete substrate using a Schmidt Hammer.
Number of measurements: '.........'
Unit: psch

**01.02.0004 Moisture content**
Determining and recording the moisture content of the
existing concrete substrate using a suitable gauge
(e.g. electronic moisture meter).
Number of measurements: '.........'
Unit: psch

**01.02.0005 Checking gradient and unevenness**
Checking the existing substrate for sufficient
gradient, formation of puddles and unevenness.
Unit: psch

**01.02.0006 Site journal with continuous measuring**
Provision of suitable measuring devices for the
continuous measuring of air humidity, ground
temperature, air temperature and to determine the dew
point throughout the building project, incl. a site
journal with logging of measured values.
Unit: psch

#### Section 01.03 Substrate pre-treatment

**01.03.0001 Milling in the joint area, version 1**
Mechanical milling to create recesses on site with a
width of at least 33 cm (15 cm provided by the user + 3
cm joint + 15 cm profile) and approx. 25 mm depth,
including removal and proper disposal of the milled
material. Subsequent levelling off of the milled
surface by abrading, including cleaning of the areas.
(See Triflex system drawing ProJoint+-1560)
Unit: m

**01.03.0002 Abrading in the joint area, version 2**
Mechanical abrade to create friction-locked substrates
with a width of at least 33 cm (15 cm provided by the
user + 3 cm joint + 15 cm profile), including
collection, cleaning, removal and proper disposal.
(See Triflex system drawing ProJoint+-1561)
Unit: m

**01.03.0003 Grinding**
Preparation of the substrate by grinding with suitable
abrasive tools, incl. cleaning, acknowledgement of
delivery, off-site transportation and proper disposal
of any rubble.
Unit: m²

**01.03.0004 Joint milling machine / joint hook**
Removal of any joint sealant as required using joint
milling machine or joint hook.
Unit: m

**01.03.0005 Preparing metal substrates**
Thoroughly abrade the metal substrates with Triflex
Cleaner and additionally roughen the surface.
Consumption: min. 0.20 l/m²
Unit: m²

#### Section 01.04 Triflex Primer

**01.04.0001 Priming of resin-modified substrate**
For resin-modified substrates.
Priming with Triflex Pox Primer 116+ incl. dressing
with quartz sand, size 0.3-0.8 mm. Removal of any
surplus after curing.
Consumption of Triflex Pox Primer 116+: at least 0.30
kg/m²
Consumption of quartz sand 0.3-0.8 mm: at least 0.70
kg/m²
Application according to the material manufacturer'?s
technical guidelines. Adhesion to the substrate must be
checked on a case-by-case basis.
Unit: m

**01.04.0002 Priming of mineral substrate**
For mineral substrates in the surface.
Priming with Triflex Cryl Primer 287.
Consumption: at least 0.35 kg/m²
Application according to the material manufacturer'?s
technical guidelines. Adhesion to the substrate must be
checked on a case-by-case basis.
Unit: m²

**01.04.0003 Priming of asphalt**
For surfacing asphalt substrates
Priming with Triflex Cryl Primer 222.
Consumption: at least 0.40 kg/m²
Application according to the material manufacturer'?s
technical guidelines. Adhesion to the substrate must be
checked on a case-by-case basis.
Unit: m²

**01.04.0004 Priming of metal**
e.g. stainless steel, steel and zinc.
Priming with Triflex Metal Primer, incl. pre-cleaning
of the surface with Triflex Cleaner.
Consumption of Triflex Cleaner: at least 0.20 l/m²
Consumption of Triflex Metal Primer: approx. 0.08-0.10
l/m²
Application according to the material manufacturer'?s
technical guidelines. Adhesion to the substrate must be
checked on a case-by-case basis.
Unit: m²

#### Section 01.05 Triflex repairs

**01.05.0001 Repair mortar, mineral substrate (Rt >10 mm)**
Repairing defective spots on the existing mineral
substrate with Triflex Cryl RS 240 repair mortar in the
area of roughness depths Rt >10 mm.
Triflex Cryl RS 240, colour 7023, consumption: at least
2.20 kg/m² per mm layer thickness
Application according to the material manufacturer'?s
technical guidelines.
Average layer thickness: '.........'
Unit: m²

**01.05.0002 Repair mortar, bituminous substrate (Rt >10 mm)**
Repairing defective spots on the existing bituminous
substrate with Triflex Cryl RS 242 repair mortar in the
area of roughness depths Rt >10 mm.
Triflex Cryl RS 242, colour 7022, consumption: at least
2.20 kg/m² per mm layer thickness.
Application according to the material manufacturer'?s
technical guidelines.
Average layer thickness: '.........'
Unit: m²

**01.05.0003 Repair coat**
Shrinkage cracks and smaller areas of damage are
levelled off with Triflex Cryl Paste.
Consumption: at least 1.40 kg/m² per mm layer thickness
Application as per the material manufacturer'?s
technical guidelines.
Unit: m²

**01.05.0004 Mortar wedge, version 2**
In order to be able to drive over the fitted Triflex
ProJoint joint profile, a mortar wedge with a width of
50 cm is applied to the right and left of the profile
with Triflex Cryl RS 240. To do so, an L profile with
an underside length of 0.5 cm is bonded to the left and
right of the joint in order to then fill the defined
inclination with the mortar.
Consumption of Triflex Cryl RS 240: approx. 30.00 kg/m.
The height offset of 0.5 cm is subsequently mixed with
Triflex Cryl Paste with quartz sand with a grain size
of 0.7-1.2 mm with a mixing ratio of 1:1.
Application as per the material manufacturer'?s
technical guidelines.
(See Triflex system drawing ProJoint+-1561)
Unit: m²

#### Section 01.06 Triflex joint waterproofing

*Note*
Creation of joint waterproofing with Triflex ProDetail
incl. Triflex Special Fleece.
The Triflex ProDetail waterproofing system has been
awarded ETA approval (ETAG No. 06/0269) with CE mark in
the highest usage categories W3, M and S, P1 to P4, S1
to S4, TL4, TH4, BROOF(t1), BROOF(t2), BROOF(t3),
BROOF(t4).
Test reports certify the root resistance according to
FLL standards and resistance to hailstorm according to
DIN EN 13583 for hard and flexible substrates.
A general building supervisory authority test
certificate (abP) as per VV TB, Part C, No. C 3.28 is
also available.

**01.06.0001 Settlement joint waterproofing**
Waterproofing of the settlement joint with Triflex
ProDetail, including Triflex Special Fleece.
Apply a width of approx. 4 cm of Triflex Cryl Paste to
both sides of the joint to bond the Triflex Support
Strip.
Triflex Cryl Paste consumption: 1.40 kg/m² per mm layer
thickness.
Triflex ProDetail, colour 7030, consumption at least
2.10 kg/m, including 2 layers of Triflex Special
Fleece, fleece width 35 cm
Once the loop sealing has cured, a closed-cell round
sealing band is inserted into the joint and
subsequently grouted flush with Triflex ProDetail.
Triflex ProDetail, colour 7030, consumption at least
0.90 kg/m
Application as per the material manufacturer'?s
technical guidelines.
(See Triflex system drawing ProJoint+-1560 and
ProJoint+-1561)
Unit: m

#### Section 01.07 Triflex joint profile

**01.07.0001 Joint profile**
Installing Triflex ProJoint joint profiles, including
Triflex ProJoint expansion strip.
Bonding of the joint profiles on both sides with
Triflex Cryl Paste, mixed with quartz sand 0.7-1.2 mm
with a mixing ratio of 1:1.
Bonding of the Triflex ProJoint expansion strip with
Triflex ProJoint Fix, including prior cleaning with
Triflex ProJoint Cleaner.
Triflex ProJoint joint profile, w = 142 mm,
h = 23 mm, colour cement grey.
Triflex Cryl Paste, consumption approx. 1.50 kg/m.
Quartz sand 0.7-1.2 mm, consumption approx. 1.50 kg/m.
Triflex ProJoint Fix, consumption approx. 0.06 l/m.
Triflex ProJoint Cleaner, consumption approx. 0.03 l/m.
Application as per the material manufacturer'?s
technical guidelines.
(See Triflex system drawing ProJoint+-1560 and
ProJoint+-1561)

Product properties:
· High-quality polymer floor joint profile in carbon
fibre composite technology
· Rustproof
· Heavy-duty and crack-bridging
· Elastically bonded with the substrate
· Expansion coefficient of the profile like the multistorey car park coating as fastened with the same PMMA
resin base
· Fire classification: Bfl-s1 (flame-retardant)
· Total horizontal joint movement: 35 mm
· (-10/+25 mm)
· Compressive strength 60 N/mm² as per ONR 23303
· Tensile bending strength: 50 N/mm² as per DIN EN 196-
1
Unit: m

#### Section 01.08 Hourly rates

**01.08.0001 Foreman**
Hourly rate of a foreman.
Unit: h

**01.08.0002 Skilled trade worker**
Hourly rate of a skilled trade worker.
Unit: h

**01.08.0003 Assistant**
Hourly rate of an assistant.
Unit: h

#### Section 01.09 Materials

**01.09.0001 Materials**
Material consumption upon proof.
Unit: kg

#### Section 01.10 Disposal

**01.10.0001 Disposal**
Disposal of all waste and hazardous waste materials in
accordance with the current applicable laws and
implementing regulations.
Unit: psch
